# Bauseitige Anfrage
Angebotsaufforderung (GAEB 90, DA83)
Währung: EUR

## Biefangstr.94-98, Hegerfeldstr.116-122,
Datum: 26.06.24

*Hinweis*
Bauvorhaben:  Oberhausen,
  Heegerfeldstr. 116, 118, 120, 122
  Biefangstr. 94, 96, 98

Gewerk:  Dachbodendämmung (Speicherboden)

Angaben zum Bauwerk:  insges. 7 Häuser mit je 6 WE
  EG +  2 Obergeschosse

Beginn:  Voraussichtlich August 2024
Fertigstellung:  Voraussichtlich Februar 2025

Der Ablauf der Arbeiten findet analog der vorherigen
Baubesprechung statt.
Die Einhaltung eines Bauzeitenplans ist ZWINGEND
vorgeschrieben.

Die Arbeiten mancher Gewerke werden entsprechend vor
oder nach der bauseitigen Gesrüststellung durchgeführt

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

.

### Bereich 1 Speicherbodendämmung

#### Abschnitt 1.1 Speicherbodendämmung Biefangstr. 94-98

**1.1.10 Verunreinigungen entfernen (Speicherboden)**
Verunreinigungen, Schmutz, Staub, Fett und lose
anhaftende Substanzen vollflächig durch geeignete
Maßnahmen, unter Beachtung der Bestimmungen des
Umweltschutzes, fachgerecht entfernen, einschl.
aller erforderlicher Nebenarbeiten und Schutzmaßnahmen.
Verfahren: mechanisch (z.B. Abkehren)
Menge: 465,000 m2

**1.1.30 Randstreifen anbringen**
Randstreifen aus elastifiziertem Hartschaum, an allen
Anschlüssen z. B. zu Wänden, Kaminen, etc. anbringen.
Materialdicke: min. 10 mm
Erzeugnis: .........................
Menge: 300,000 m

**1.1.60 Speicherdämmung mit Klickverbindung EPS, d = 140 mm**
Begehbare Verbundplatte aus Polystyrol EPS 035, blockgeschäumt, formbeständig, FCKW- und formaldehydfrei,
und HDF-Holzwerkstoffplatte E1, Brandverhalten B2,
gem. DIN 4102, mittels Klickverbindung an der
Längsseite und Nut- und Federverbindung an der
Stirnseite kraftschlüssig verbinden.

Dämmplattendicke: 140 mm
HDF-Holzwerkstoffplattendicke: 8 mm
Außenmaße: 1245 x 495 mm
Nutzmaße: 1230 x 480 mm
Kantenausbildung Dämmstoff: Stufenfalz

Erzeugnis: CapaClick-Speicherdämmelement-Dalmatiner
022/12 (oder gleichwertig)
Menge: 465,000 m2

**1.1.91 Dachbodendämmelemente, Fa, Capatect, Beschichtung**
Beschichtung der HDF- Platten für die  vor genannte
Position in zwei Arbeitsgängen mit einer

Zwischen und Schlussbeschichtung
aus 1 K-Methacrylat-Dispersion, wasserverdünnbar,
carbonfaserverstärkt, emissionsminimierend,
pigmentiert,
hohe Schlag und Abriebfestigkeit, geprüft nach
AgBB-Prüfkriterien für VOC-Emissionen aus
innenraumrelevanten Bauprodukten, TÜV Schadstoffarm und
überwacht.

Farbton :gemäß technischen Informationen
Menge: 465,000 m²

**1.1.92 Speichertüren kürzen**
Speichertüren aus Holz gemäß
der Dämmstärke kürzen
Menge: 6,000 St.

**1.1.93 Türabschlußprofil**
Türabschlussprofile

Türabschlussprofile aus Hartholz
liefern und einbauen
Menge: 6,000 St.

**1.1.95 Warnschilder**
Warnschilder
Warnschilder
"VORSICHT STUFE"
liefern und nach Angabe anbringen
Menge: 6,000 St.

#### Abschnitt 1.2 Speicherbodendämmung Hegerfeldstr. 116-118

**1.2.10 Verunreinigungen entfernen (Speicherboden)**
Verunreinigungen, Schmutz, Staub, Fett und lose
anhaftende Substanzen vollflächig durch geeignete
Maßnahmen, unter Beachtung der Bestimmungen des
Umweltschutzes, fachgerecht entfernen, einschl.
aller erforderlicher Nebenarbeiten und Schutzmaßnahmen.
Verfahren: mechanisch (z.B. Abkehren)
Menge: 310,000 m2

**1.2.20 Randstreifen anbringen**
Randstreifen aus elastifiziertem Hartschaum, an allen
Anschlüssen z. B. zu Wänden, Kaminen, etc. anbringen.
Materialdicke: min. 10 mm
Erzeugnis: .........................
Menge: 200,000 m

**1.2.50 Speicherdämmung mit Klickverbindung EPS, d = 140 mm**
Begehbare Verbundplatte aus Polystyrol EPS 035, blockgeschäumt, formbeständig, FCKW- und formaldehydfrei,
und HDF-Holzwerkstoffplatte E1, Brandverhalten B2,
gem. DIN 4102, mittels Klickverbindung an der
Längsseite und Nut- und Federverbindung an der
Stirnseite kraftschlüssig verbinden.

Dämmplattendicke: 140 mm
HDF-Holzwerkstoffplattendicke: 8 mm
Außenmaße: 1245 x 495 mm
Nutzmaße: 1230 x 480 mm
Kantenausbildung Dämmstoff: Stufenfalz

Erzeugnis: CapaClick-Speicherdämmelement-Dalmatiner
022/12 (oder gleichwertig)
Menge: 310,000 m2

**1.2.90 Dachbodendämmelemente, Fa, Capatect, Beschichtung**
Beschichtung der HDF- Platten für die  vor genannte
Position in zwei Arbeitsgängen mit einer

Zwischen und Schlussbeschichtung
aus 1 K-Methacrylat-Dispersion, wasserverdünnbar,
carbonfaserverstärkt, emissionsminimierend,
pigmentiert,
hohe Schlag und Abriebfestigkeit, geprüft nach
AgBB-Prüfkriterien für VOC-Emissionen aus
innenraumrelevanten Bauprodukten, TÜV Schadstoffarm und
überwacht.

Farbton :gemäß technischen Informationen
Menge: 310,000 m²

**1.2.100 Speichertüren kürzen**
Speichertüren aus Holz gemäß
der Dämmstärke kürzen
Menge: 4,000 St.

**1.2.110 Türabschlußprofil**
Türabschlussprofile

Türabschlussprofile aus Hartholz
liefern und einbauen
Menge: 4,000 St.

**1.2.120 Warnschilder**
Warnschilder
Warnschilder
"VORSICHT STUFE"
liefern und nach Angabe anbringen
Menge: 4,000 St.

#### Abschnitt 1.3 Speicherbodendämmung Hegerfeldstr. 120-122

**1.3.10 Verunreinigungen entfernen (Speicherboden)**
Verunreinigungen, Schmutz, Staub, Fett und lose
anhaftende Substanzen vollflächig durch geeignete
Maßnahmen, unter Beachtung der Bestimmungen des
Umweltschutzes, fachgerecht entfernen, einschl.
aller erforderlicher Nebenarbeiten und Schutzmaßnahmen.
Verfahren: mechanisch (z.B. Abkehren)
Menge: 310,000 m2

**1.3.20 Randstreifen anbringen**
Randstreifen aus elastifiziertem Hartschaum, an allen
Anschlüssen z. B. zu Wänden, Kaminen, etc. anbringen.
Materialdicke: min. 10 mm
Erzeugnis: .........................
Menge: 200,000 m

**1.3.50 Speicherdämmung mit Klickverbindung EPS, d = 140 mm**
Begehbare Verbundplatte aus Polystyrol EPS 035, blockgeschäumt, formbeständig, FCKW- und formaldehydfrei,
und HDF-Holzwerkstoffplatte E1, Brandverhalten B2,
gem. DIN 4102, mittels Klickverbindung an der
Längsseite und Nut- und Federverbindung an der
Stirnseite kraftschlüssig verbinden.

Dämmplattendicke: 140 mm
HDF-Holzwerkstoffplattendicke: 8 mm
Außenmaße: 1245 x 495 mm
Nutzmaße: 1230 x 480 mm
Kantenausbildung Dämmstoff: Stufenfalz

Erzeugnis: CapaClick-Speicherdämmelement-Dalmatiner
022/12 (oder gleichwertig)
Menge: 310,000 m2

**1.3.90 Dachbodendämmelemente, Fa, Capatect, Beschichtung**
Beschichtung der HDF- Platten für die  vor genannte
Position in zwei Arbeitsgängen mit einer

Zwischen und Schlussbeschichtung
aus 1 K-Methacrylat-Dispersion, wasserverdünnbar,
carbonfaserverstärkt, emissionsminimierend,
pigmentiert,
hohe Schlag und Abriebfestigkeit, geprüft nach
AgBB-Prüfkriterien für VOC-Emissionen aus
innenraumrelevanten Bauprodukten, TÜV Schadstoffarm und
überwacht.

Farbton :gemäß technischen Informationen
Menge: 310,000 m²

**1.3.100 Speichertüren kürzen**
Speichertüren aus Holz gemäß
der Dämmstärke kürzen
Menge: 4,000 St.

**1.3.110 Türabschlußprofil**
Türabschlussprofile

Türabschlussprofile aus Hartholz
liefern und einbauen
Menge: 4,000 St.

**1.3.120 Warnschilder**
Warnschilder
Warnschilder
"VORSICHT STUFE"
liefern und nach Angabe anbringen
Menge: 4,000 St.

USt %: 19,00

## Zusätzlicher Text
Aufmaß

Maßgebend für die Abrechnung ist das nach Fertigstellung aller Arbeiten
gemeinsam
mit Ihnen und unserer Bauleitung zu nehmende Aufmaß.

## Zusätzlicher Text
Leistung

Die Wohnungsgesellschaften behalten sich das Recht vor, einzelne
Positionen aus dem Auftragsumfang herauszunehmen, ohne daß hierfür
Kosten geltend gemacht werden können oder eine Änderung des
Einheitspreise anderer Positionen erfolgt.

Der Arbeitsumfang bestimmt sich ausschließlich nach dem Text unserer
Bestellung und etwaigen schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.
